# energetische Sanierung Sporthalle Hellweg Grundsch
Angebotsaufforderung (GAEB DA XML 3.3, DA83)
Projekt: 7577015
Währung: EUR
Erstellt mit: GXML Toolbox V3.3 R20220330, ORCA AVA 26 26.00.04, 10.03.2026

## Angaben zur Ausführung
2.1. Arbeitsabschnitte
Der AN hat seine Leistungen laut Terminplan je nach Baufortschritt und Bautenstand abschnittsweise ohne
Mehrforderungen zu erbringen (siehe auch Baubeschreibung / -massnahmen).
ZTV §1.14 ist unbedingt zu beachten.

2.2 Besondere Erschwernisse
Die erforderlichen Mehraufwendungen durch besondere Erschwernisse durch die Lage oder Situation der Gebäude sind in die Einheitspreise einzukalkulieren.

2.3. Sicherheitsmaßnahmen
Absturzsicherungen und persönliche Schutzausrüstungen sind nach UVV einzuhalten. Alle gesetzlichen, berufsgenossenschaftlichen und unfallverhütenden Vorschriften sind einzuhalten. Anordnungen der Bauleitung zur Sicherheit auf der Baustelle sind unverzüglich Folge zu leisten.

2.4. Entsorgung, siehe auch Baubeschreibung
Die Entsorgung von Abfall nach DIN 18299 hat umgehend, spätestens täglich zum Abschluss der jeweiligen
Arbeiten, zu erfolgen.
Alternativ zum Abfahren ist das Entsorgen in geeignete, auf der Baustelle lagernde Abfalltransportbehälter
des Auftragnehmers zulässig. Es obliegt in diesem Fall dem jeweiligen Auftragnehmer selber dafür zu sorgen, dass keine Unbefugten Abfälle in diese Behälter füllen, auch wenn die Behälter in einem mit Bauzaun
eingezäuntem Bereich stehen.
Nach Beendigung der Arbeiten und bei Aufforderung durch die Bauleitung ist die Baustelle von allen durch den
Unternehmer verursachten Verschmutzungen zu reinigen. Die Abfälle sind fachgerecht zu entsorgen.
Wir weisen darauf hin, dass nach den Benutzungsordnungen der Abfallentsorgungsanlagen Abfälle nach Sorten
abzulagern sind. Bei Nichtbeachtung erfolgt die Reinigung auf Kosten des AN durch einen Dritten.
Bauabfälle sind laut aktuellsten Bestimmungen der Abfallbeseitigungsbehörde zu trennen und zu entsorgen.

2.6, 2.7 Mitbenutzung von Gerüsten und Einrichtungen
Werden Gerüste, Geräte und Einrichtungen anderer AN mitbenutzt, so sind diese auf Ordnungsmäßigkeit entsprechend UVV zu prüfen. Bedenken sind der Bauleitung und dem SiGe-Ko unverzüglich schriftlich mitzuteilen.
Beschädigungen der Gerüste, Geräte und Einrichtungen, die nachweislich vom AN verursacht wurden, werden auf Kosten des AN repariert, bzw. ersetzt.

Recycling-Materialien
Die Verwendung von wiederaufbereiteten Stoffen ist nicht vorgesehen. Sollten solche Stoffe zum Einsatz kommen, ist dies mit der Bauleitung abzustimmen und kann von dieser abgelehnt werden. Soweit im LV nichts weiter
bestimmt ist, hat der AN nur ungebrauchte, gütegesicherte und normgerechte Materialien erster Qualität anzubieten, zu liefern und einzubauen.
Von allen Werkstoffen sind, nach Veranlassung der Bauleitung, Muster und Proben vorzulegen.

2.11 Anforderungen an Produkte
Im vorliegenden Leistungsverzeichnis sind teilweise spezielle Produkt- bzw. Firmennamen ausgeschrieben.
Selbstverständlich steht es dem Anbieter frei, gleichwertige Produkte anzubieten. Zur Beurteilung der Produkte sind dann jedoch vom Anbieter bei Angebotsabgabe entsprechende schriftliche Aussagen (Produkt- und Materialbeschreibung) dem Angebot beizulegen. Der AG behält sich in diesen Fällen jedoch die kostenlose Übersendung der entsprechenden Muster vor Auftragserteilung bzw. vor Baubeginn vor. Der AN ist für die termingerechte Übersendung der entsprechenden Muster bzw. Proben selbst verantwortlich. Liegen dem Angebot keine v.g. Angaben bei, so ist der AN verpflichtet, die im Angebot genannten Materialien oder Produkte zu verwenden.
Materialien sind entsprechend der im Leistungsverzeichnis vorgegebenen Qualitäten und Anforderungen bzw.Sorten anzubieten.
Es dürfen keine gesundheitsschädlichen Materialien verwendet werden. Ein schriftlicher Unbedenklichkeitsnachweis ist auf Verlangen vorzulegen.

2.12 Eignungs- und Gütenachweise
Vom AN baubegleitend zu erbringende Nachweise, Dokumentationen und Ähnliches sind dem AG unverzüglich, spätestens jedoch binnen Wochenfrist ohne Aufforderung zu übergeben.

2.16 Leistungsumfang
Alle Leistungen umfassen die Lieferung, Montage, bzw. Herstellung und Einbau der beschriebenen Bauteile und Stoffe, einschließlich Abladen, Lagern und Transport auf der Baustelle bis zur fertigen Leistung, wenn nicht ausdrücklich im Text anderslautend angegeben. Dabei legt der Herstellungsvorgang und Ablauf bis zur fertigen Leistung die anerkannten Regeln der Technik und die Ausführungsbestimmungen der DIN-Normen zugrunde.

2.19 Teilabnahme
Wenn Teile der Leistung des AN vor Abnahme durch Dritte benutzt werden müssen, kann der AN eine Teilabnahme verlangen.

2.21 Abrechnung:
Die Abrechnung erfolgt laut VOB Teil C, Absatz 5: "Die Leistung ist aus den Zeichnungen zu ermitteln, soweit die ausgeführte Leistung diesen Zeichnungen entspricht. Sind solche Zeichnungen nicht vorhanden, ist die Leistung aufzumessen."
In diesem Fall hat der Unternehmer Aufmaßpläne vorzulegen.
Die in der Leistungsbeschreibung angegebenen Abmessungen /Rauminhalte sind ca. - Werte als Hilfe bei der Kalkulation

## Technische Vorbemerkungen
Die Abgabe des Angebots erfolgt ohne Kosten oder sonstige Verbindlichkeiten für den Auftraggeber.
Der Bieter hat das Leistungsverzeichnis vollständig auszufüllen. Nicht vollständig ausgefüllte Leistungsverzeichnisse können bei der Vergabe nicht berücksichtigt werden.
Pauschalangebote sind nicht zulässig!
Sämtliche Preise verstehen sich soweit im LV nicht anders angegeben - einschließlich aller notwendigen Nebenleistungen und aller Lieferungen von Materialien, um die Leistung ausführen zu können.
Die neuesten Richtlinien, Regeln, VOB, DIN-Vorschriften sowie die aktuelle GEG sind einzuhalten bzw. zu beachten.
Die jeweiligen Herstellervorschriften der im LV beschriebenen, bzw. angebotenen Materialien und Produkte sowie die dazugehörigen Technischen Merkblätter und Sicherheitsdatenblätter sind zu beachten.
Die Einzelpositionen verstehen sich inklusive Lieferung, Materialkosten und Einbau, soweit
nichts anderes beschrieben.

Ferner sind einzukalkulieren:
- Leistungen und Nebenleistungen die sich für eine Pos. zwangsläufig ergeben z.B. erford. zusätzliche Maßnahmen bei Gefahr, etc., falls nicht gesondert ausgeschrieben.
- Schützen vorhandener, sichtbarer Bauteile.
- Kontinuierliches Sauberhalten der Baustelle
Für Befestigungsmittel sind mindestens korrosionsgeschützte Werkstoffe zu verwenden. Für Befestigungsmittel, die der Witterung ausgesetzt sind, müssen korrosionsbeständige Werkstoffe verwendet werden.
Für Bauteile bzw. Gegenstände die vom rechten Winkel abweichen ( z.B. Schrägschnitte ) gibt es nur Zuschläge, wenn diese in den Positionen ausdrücklich erwähnt sind - ansonsten ist eine solche Zulage in die Pos. einzukalkulieren - oder vom AN ergänzend aufzuführen.
Maßkontrollen am Bau sind durchzuführen. Auf evtl. Differenzen oder planerische Abweichungen ist der Architekt sofort aufmerksam zu machen.
Massenänderungen und voraussichtliche Mehrkosten sind der Bauleitung umgehend vor Ausführung schriftlich per Mail  anzuzeigen.
Der Auftragnehmer hat arbeitstäglich Bautagesberichte führen mit folgenden Angaben
- Zahl der am Tag anwesenden Mitarbeiter ( Berufsbezeichnung und Namen z.B. Facharbeiter Müller ).
- am Tag ausgeführte Arbeiten
- am Tag eingebautes/verwendetes Material
- Angaben zum Terminplan
- Angaben zum Wetter ( z.B. Regen, Frost etc.)

Die Berichte sind der Bauleitung arbeitstäglich spätestens wöchentlich zu mailen.
Bei Nichteinhaltung werden strittige Punkte zu Gunsten des AG entschieden.
Stundenlohnarbeiten siehe besondere Hinweise am Ende der LVs.
Stundenlohnarbeiten sind im Vorfeld anzumelden, ansonsten erfolgt keine Vergütung.
Der Auftragnehmer hat die Durchführung seiner Arbeiten nach Terminplan so vorzunehmen, dass ein reibungsloser Ablauf der Arbeiten gewährleistet ist.
Abweichungen vom Terminplan sind der Bauleitung sofort schriftlich mitzuteilen.

Anmelden von Bedenken:
Der Auftragnehmer hat vor Beginn seiner Arbeiten zu prüfen, ob die vorgesehene Ausführung sich für die Durchführung seiner Leistung eignet.
In diesem Zuge ist auch die Eignung des Bestandes bzw. die Leistung der Vorgewerke zu prüfen.
Bedenken sind dem Auftragnehmer unverzüglich schriftlich mitzuteilen.
Der Auftragnehmer hat dafür Sorge zu tragen, dass während der Ausführung seiner Leistungen immer
mindestens ein fließend deutsch sprechender Mitarbeiter seiner Firma pro Gewerk auf der Baustelle anwesend ist.
Zu den auf der Baustelle vorzuhaltenden Ausführungsunterlagen zählt neben den Ausführungsplänen
auch eine Ausfertigung dieser Leistungsbeschreibung.
Die vom Auftragnehmer verwendeten Ausführungsunterlagen müssen den Freigabevermerk des Auftraggebers oder des Architekten tragen. Durch Übergabe neuer Unterlagen ungültig gewordene Unterlagen sind vom Auftragnehmer entsprechend zu kennzeichnen und aufzubewahren. Nicht freigegebene Unterlagen dürfen nicht verwendet werden.

## 11 Bodenbelagsarbeiten

### Titel 01 vorbereitende Arbeiten

**01.1 Haftbrücke**
Aufbringen einer Dispersions- Kunststoffdispersionsgrundierung zur Aufnahme von Bodenbelägen auf einem Zementestrich.

Untergrund: Zementestrich NEU

Produkt:............
(vom AN anzugeben)
Menge: 66,000 m²

**01.2 Untergrund spachteln**
Untergrund vollflächig spachteln einschließlich schleifen, absaugen und 2-4 mm rakeln

Produkt:............
(vom AN anzugeben)

Untergrund: Zementestrich neu
Menge: 66,000 m²

**01.3 Estrichriss verharzen**
Riss im Estrich aufweiten, 10 cm lange Querfugen in Abständen von 20- 30 cm in halber Estrichdicke (30 mm) einlegen, Fugen grundieren, mit Zweikomponenten Kleber ausfüllen und mit Quarzzsand absanden
Menge: 2,000 m

### Titel 02 Bodenbeläge

**02.1 PVC Belag**
Bodenbelag aus PVC nach EN ISO 10581, homogen, produziert mit phthalatfreien Weichmachern, formaldehydfrei, besonders emissionsarm gemäß Indoor Air Comfort GOLD- und FloorScore-Zertifizierung, sowie A+-Rating-Bewertung im BRE Green Guide to Specification.
Emissionsklassifizierung M1. gem.
Anforderungen des AgBB-Bewertungsschemas, REACH-Konformität laut Verordnung der Europäischen Union, Finnische Bodenbelag mit IBU-Umwelt-Produktdeklaration (EPD), begutachtet nach dem EN 15804 Programm des Instituts Bauen und Umwelt e.V. (IBU) für die ökologische Gebäudebewertung. 100% recyclebar,

Bodenbelag mit glatter, dichter und besonders matter Oberfläche, in Uni-Basis-Farbton mit harmonischen Akzent-Chips und -Splittern in richtungsfreier Dessinierung, besonders pflegeleicht durch werkseitige, extra starke PUR-Polyurethanvergütung (UV-gehärtet). Bahnen oder Fliesen zur vollflächigen Verklebung.

Flächengewicht EN ISO 23997: 2800 g/m2
Klassifizierung EN ISO 10874: Klasse 23, 34, 43
Gesamtdicke EN ISO 24346: 2,0 mm
Lieferform Bahnen nach EN ISO 24341
Lieferform Rollenware (ausgewählte Farben)
Resteindruck EN ISO 24343-1: < 0,01 mm (gemittelter Prüfwert aus der laufenden Produktion)

Farbbeständigkeit gegenüber künstlichem Licht EN ISO 105-B02: = Stufe 6

Brandverhalten EN 13501-1: Bfl-s1
Rutschhemmung DIN EN 16165 Ann. B: R 10 / EN 13893: DS
Trittschallverbesserungsmaß EN ISO 10140-3: 4 dB

Wärmeleitfähigkeit EN 12524: 0,25 W m/K.
Elektrostatisches Verhalten beim Begehen EN 1815: = 2 kV, antistatisch

Beständigkeit gegenüber Pilz- und Bakterienwachstum ISO 846 Part C: nicht wachstumsfördernd

Reinraumeignung ISO 14644-1: Klasse 4

Dekontaminierbarkeit ISO 8690: sehr gut

Chemikalienbeständigkeit EN ISO 26987: beständig gegen Chemikalien (in Abhängigkeit von Konzentration und Einwirkzeit)

Verschleißgruppe EN ISO 10581: Bindemittelgehalt Typ I

Abrasion Resistance EN 660-2: Group T

Stuhlrolleneignung ISO 4918: ja, Typ W, EN 12529

Fußbodenheizung EN 1264-2: geeignet, max. 27°C, für Warmwasser-Fußbodenheizung

Emissionsverhalten: = 10 µg/m3 TVOC nach 28 Tagen

Fachgerecht verlegen auf dem nach DIN 18365 vorbereiteten Untergrund, gemäß den Empfehlungen des Bodenbelags- sowie Klebstoffherstellers.

Das vorgegebene Farbkonzept erfordert Farbton nach NCS-Farbcode ...nach Angaben des Bauherrn

Benötigter Lichtreflexionsgrad (LRV) mind 20 aufgrund der Forderung nach DIN 18040 (Barrierefreies Bauen) oder anderer Lichtkonzepte.

Hersteller/Typ ........................................................................... vom Bieter einzutragen

Klebstoff:

Hersteller/Typ .................................................................................. vom Bieter einzutragen

Schweißschnur und Verschweißen der Belagsnähte in gesonderter Position.
Menge: 66,000 m²

**02.2 Schweißschnur**
Schweißschnur, farblich an den Bodenbelag angepasst,

Rundschnur mit Durchmesser 4 mm, in Rollen zu 100 m Länge.

Belagsnähte auffräsen und mit Schweißschnur passend zum Farbton nach Verlegeanleitung des Herstellers
verschweißen.

Schweißschnur:

Hersteller/Typ ............................
vom Bieter einzutragen
Menge: 20,000 m

**02.3 Fugendichtstoff**
Abdichtung von Anschlussfugen mit Fugendichtstoff, Basis Silikon
Fugenbreite 15 mm
Farbe: Sonderfarbe
Menge: 73,000 m

**02.4 Abdichtung Anschlussfugen**
Abdichten von Anschlussfugen mit Fugendichtstoff
Basis Silikon, Fugenbreite bis 15 mm

Farbe: Sonderton

Türzargen je ca. 35 cm Länge
Menge: 20,000 St

### Titel 03 Stundenlohnarbeiten

**03.1 Stundenlohn Helfer**
Stunden Helfer für unvorhersehbare Arbeiten zum Nachweis auf besonderer Aufforderung der Bauleitung
Menge: 15,000 h

**03.2 Stundenlohn Facharbeiter**
Stunden Facharbeiter für unvorhersehbare Arbeiten zum Nachweis auf besonderer Aufforderung der Bauleitung
Menge: 15,000 h
